# Umbau Bauhof, Wildau
Angebotsaufforderung (GAEB 90, DA83)
DV-Nummer: JFW-Wild
Eröffnung: 31.07.26 09:00
Währung: EUR
Auftraggeber: Stadt Wildau, 15745 Wildau, Karl-Marx-Str. 36,

## Trockenbau und Maler
Datum: 20.07.26
EP-Anteile: Lohn; Material; Gerät; Sonstiges

*Hinweis*
1.1 Allgemeine Baubeschreibung

Geplant ist der Umbbau des
Bestandsgebäudes des Bauhofs. Ein Teil
des Gebäudes soll als Jugendfeuerwehr
genutzt werden.
Das Grundstück befindet sich an einer
öffentlichen Straße.

Die Gesamtmaßnahm beschreibt die
vollständigen Entkernung des
bestehenden Sozialtrakt. Im Anschluss
werden die Umkleidebereiche und
Sanitärbereiche nach modernem
Standard wieder errichtet. Das Gebäude
wird weiterhin mit der bestehenden
Gasheizung beheizt. Die Installation wird
vollständig erneuert.

Das vorliegende Leistungsverzeichnis
beschreibt ausschließlich
Ausbauarbeiten.

Es sind Bauunterbrechungen
einzukalkulieren. (s.Bauzeitenplan)

1.2 Immisionsschutz

Die Bestimmungen des
Bundesimmissionsschutzgesetzes
(BImSchG) und der Allgemeinen
Verwaltungsvorschrift
gegen Baulärm des Landes Brandenburg
(AVV-Baulärm)
anzuwenden.

Zum Schutz gegen
Baulärm-Geräuschimmissionen ist die
Arbeitszeit nach AVV Baulärm begrenzt.
Die Arbeitszeit ist festgelegt:
Montag bis Freitag von 7.00 Uhr bis
20.00 Uhr
Samstag von 7.00 Uhr bis 18.00 Uhr.

Der von der Baustelle ausgehende Lärm
ist nach der AVV
Baulärm bewertet. Diese sieht Richtwerte
für
Lärmimmissionen vor, die vom AG
eingehalten werden
müssen.
Die zulässigen Geräuschimmissionen
betragen:
60 dB(A) tagsüber und 45 dB(A) in der
Nacht.

1.3. Baustelleneinrichtung

Flächen für die Baustelleneinrichtung
sowie Lager- und
Arbeitsplätze des AN stehen nur im
begrenztem Umfang
zur Verfügung, und sind mit der
Bauleitung abzustimmen.

Auf Grund der geringen
Grundstücksgröße ist das Parken
auf dem Gelände ist untersagt.

Die Überlassung zur Nutzung der
Flächen regelt der AG.
Ein Anspruch auf Nutzung der Flächen
besteht nicht.
Für darüber hinausgehenden
Flächenbedarf des AN zur
Durchführung seiner vertraglichen
Leistungen und zum
Betrieb der Baustelle hat der AN Sorge
zu tragen.

1.3.1 Baustromversorgung
Medienübergabepunkt am
Bestandsgebäude vorhanden

1.3.2 Bauwasserversorgung
Medienübergabepunkt am
Bestandsgebäude vorhanden

1.3.3 Abwasserentsorgung
Abwasser kann in bestehende
Abwassersystem
eingeleitet werden,

*Hinweis*
2. Baustellenabfälle

1. Verpackungsabfall, überschüssiges
Baumaterial, Baustellenabfälle

Anfallendes Verpackungsmaterial bleibt
Eigentum des AN und ist, soweit möglich,
dem Dualen System zuzuführen oder auf
andere Art ordnungsgemäß zu
entsorgen.

Überschüssiges Baumaterial (Verschnitt,
Reste etc.) und Baustellenabfälle aus
dem Bereich des AN entsorgt dieser in
eigener Zuständigkeit.

Verpackungsmaterial, überschüssiges
Baumaterial und Baustellenabfälle des
AN sind auf der Baustelle in
verschließbaren Containern zu sammeln.
Das Verbringen oben genannter Abfälle
in die Sammelbehälter für Bauabfälle ist
untersagt. Gefüllte Container sind ohne
Aufforderung und unverzüglich
abzufahren.

Die Zwischenlagerung auf dem Gelände
darf nur nach Genehmigung durch die
Bauleitung und nur in geschlossenen
Containern erfolgen.

Die anfallenden Kosten für das
Aufstellen, Vorhalten und Beseitigen der
Container ist eine Nebenleistung und in
die Einheitspreise einzurechnen.

2. Alle Abfallarten

Es ist das Kreislaufwirtschaftsgesetz vom
24.02.2012 und in Kraft gesetzt am
01.06.2012, in der jeweils gültigen
Fassung, mit allen Rechtsgrundlagen,
Verordnungen und Merkblättern zur
Vermeidung, Wiederverwendung,
Recycling, Verwertung und Beseitigung
von Abfällen anzuwenden.

Grundsätzlich ist verwertbarer Abfall nicht
zu beseitigen.

Jeder auf der Baustelle anfallende Abfall
ist je Abfallschlüsselnummer getrennt in
verschließbaren Containern zu sammeln.
Von der Regelung der artenspezifischen
Trennung der Bauabfälle kann nur
abgewichen werden, wenn der AG in
einer entsprechenden Position festlegt,
dass die Entsorgung der gemischten
Bau- und Abbruchabfälle über eine
Abfallsortieranlage zu erfolgen hat.

Gefüllte Container sind ohne
Aufforderung und unverzüglich
abzufahren. Vor dem Abtransport der
Bauabfälle ist die abzurechnende Menge
durch Unterschrift/Signatur vom AG auf
dem Übernahmeschein/Begleitschein zu
bestätigen.

Die Zwischenlagerung auf dem Gelände
darf nur nach Genehmigung durch die
Bauleitung und nur in verschließbaren
Containern erfolgen.

Grundsätzlich sind in die
Entsorgungspositionen
einzukalkulieren:

  Transport der Abfälle zum Container
bzw. zur
Haufwerksfläche
  das Sortieren des Abfalls
  Kosten für das jeweilige
Nachweisverfahren

Die Deponie- bzw. Entsorgungskosten
werden bei einem
Einzelentsorgungsnachweis für
gefährlichen Abfall zur Beseitigung bzw.
zur Verwertung unmittelbar vom AG an
den Deponiebetreiber bzw. an die
Verwertungsanlage gezahlt. Die
Entsorgungsgebühren der SBB werden
ebenfalls von dem AG direkt
übernommen. Bei allen weiteren
Entsorgungs- bzw. Verwertungsverfahren
sind die Deponie- bzw.
Annahmegebühren in die
Entsorgungspositionen einzukalkulieren.

Der Nachweis über die erfolgte
Verwertung/Beseitigung ist der
Bauleitung unverzüglich und
unaufgefordert zuzuleiten.

Grundlage für die Abrechnung bilden die
ordnungsgemäß ausgefüllten
Nachweisbelege, das Aufmaß und die
Belege der Annahmestelle über die
erfolgte Verwertung/Beseitigung
(Wiegekarten und Eintrag der
Annahmestelle auf dem
Übernahmeschein/Begleitschein).
Die Übernahmescheine in Papierform
sind durch den AN bereitzustellen.

Sollte der AN den Abfall in eigener
Zuständigkeit verwerten wollen, so hat er
auf den Übernahmescheinen als
Entsorger zu zeichnen. Mit seiner
Unterschrift bestätigt der AN die
ordnungsgemäße Entsorgung.

3.Allgemeiner Hinweis:

In Abhängigkeit von den bei der
Durchführung der Baumaßnahme
anfallenden Abfallarten werden
nachfolgende Vorbemerkungen ganz
oder in Teilen Vertragsbestandteil:

(Nicht gefährlicher) Abfall

Nicht gefährlicher Abfall zur
Wiederverwendung, zum
Recycling oder zur Verwertung ist immer
einer entsprechenden Anlage
zuzuführen. Nicht gefährliche Bauabfälle,
die nicht verwertet werden können, sind
eigenverantwortlich einer
ordnungsgemäßen Beseitigung
zuzuführen.

Das Merkblatt 1 "Hinweise zur
Entsorgung von nicht gefährlichen
Bauabfällen im Land Berlin" von der
Senatsverwaltung Gesundheit, Umwelt
und Verbraucherschutz  Abfallbehörde
ist zu beachten.

Für den Transport der nicht gefährlichen
Abfälle ist eine gültige Anzeige von
Sammlern, Beförderern, Händlern und
Maklern von Abfällen an die zuständige
Behörde erforderlich. Diese ist nach
Aufforderung der Vergabestelle
unverzüglich vorzulegen, jedoch
spätestens vor Auftragserteilung. Die
Fahrzeuge sind während des Transportes
von nicht gefährlichen Abfällen auf
öffentlichen Straßen mit der Warntafel
"A" zu kennzeichnen.

Ein Entsorgungsnachweis im Sinne der
Verordnung über Verwertungs- und
Beseitigungsnachweise ist für die
Entsorgung von nicht gefährlichem Abfall
nicht erforderlich.

Als Beleg über die Abfuhr und die
Annahme des Abfalls ist das
Übernahmescheinformular in Papierform
zu verwenden, auszufüllen und vor
Abfahrt durch die örtliche Bauleitung
gegenzeichnen zu lassen.

Auf dem Übernahmeschein ist die
Anfallstelle (Ort der Baustelle) zu
vermerken.

Gefährlicher Abfall

Gefährlicher Abfall zur Beseitigung
unterliegt der
Andienungspflicht bzw. gefährlicher Abfall
zur Verwertung der Anzeigepflicht an die
Sonderabfallgesellschaft Brandenburg
Berlin (SBB).

Das Merkblatt 2 "Hinweise zur
Entsorgung von gefährlichen Abfällen, die
bei Baumaßnahmen im Land
Berlin anfallen" von der Senatsverwaltung
Gesundheit, Umwelt und
Verbraucherschutz  Abfallbehörde ist zu
beachten.

Für den Transport der Abfälle ist eine
gültige Transportgenehmigung bzw.
Erlaubnis für Sammler, Beförderer,
Händler und Makler von gefährlichen
Abfällen oder eine Anzeige von
Sammlern, Beförderern, Händlern und
Maklern von Abfällen erforderlich. Diese
ist nach Aufforderung der Vergabestelle
unverzüglich vorzulegen, jedoch
spätestens vor Auftragserteilung. Die
Fahrzeuge sind während des Transportes
von gefährlichen Abfällen auf öffentlichen
Straßen mit der Warntafel "A" zu
kennzeichnen.

Grundlage des Nachweisverfahrens
bildet die Verordnung über Verwertungs-
und Beseitigungsnachweise
(Nachweisverordnung) vom 20.10.2006,
in Kraft gesetzt am 01.02.2007. Ab dem
01.04.2010 ist das elektronische
Nachweisverfahren bei den gefährlichen
Abfällen anzuwenden.

Im BBR wird für die Online-Dienste das
Software-Programm "ZEDAL" von der
Abfallmanagement DVs AG in
Recklinghausen eingesetzt.

Bei einer Entsorgung der gefährlichen
Abfälle über einen
Sammelentsorgungsnachweis ist der
Übernahmeschein in Papierform zu
verwenden. Der Einsammler hat eine
Kopie des dazugehörigen Begleitscheins
aus dem elektronischen Register bei der
Abrechnung zu übergeben.

*Hinweis*
1. Geltungsbereich und
Ausführungsgrundlage

Grundlage dieser Ausschreibung,
Ausführung und Abrechnung sind die
Bestimmungen der VOB, neueste
Fassung, die z.Zt. der Bauausführung
gültigen DIN-Vorschriften, die
Allgemeinen Regeln der Technik, die
Herstellervorschriften, die
Unfallverhütungs- vorschriften und die
Berufsgenossenschaftliche Regeln BGR
165

Die im LV beschriebenen Leistungen sind
jeweils vollständig zu erbringen. Einzelne
Arbeitsschritte, die im LV-Text nicht
ausdrücklich erwähnt werden, sind zu
kalkulieren, wenn sie zur Herstellung der
Vollständigkeit einer Leistung
unerlässlich sind.

Die aktuellen Ausführungspläne sind
Grundlage der Ausschreibung und liegen
bei der Vergabestelle in elektronischer
Form vor. Die Unterlagen können hier in
elektronischer Form abgerufen werden.

Der Bieter ist verpflichtet, sich vor
Angebotsabgabe über die örtlichen
Gegebenheiten zu informieren. Der Bieter
hat sich mit dem Umfang, den
technischen Besonderheiten des
Bauvorhabens und den besonderen
Anforderungen anhand der vorliegenden
Pläne und Unterlagen vertraut zu
machen.
Nachforderungen aus Unkenntnis der
Planunterlagen und der örtlichen
Gegebenheiten werden nicht anerkannt.

2. Allgemeine Vorbemerkungen

Der Bieter ist verpflichtet, die im
Leistungsverzeichnis beschriebenen
Positionen auf  Vollständigkeit, fachliche
Ausführbarkeit und Eignung für den
vorgesehenen Verwendungszweck zu
überprüfen.
Techn. Bedenken gegen die
vorgesehene Art der Leistungen oder
etwaige Änderungsvorschläge sind auf
einer gesonderten Anlage zum Angebot
aufzuführen.
Der AN hat rechtzeitig ein örtliches
Aufmaß durchzuführen. Alle Maße, die
von den vorhandenen Baukonstruktionen
abhängig sind, müssen vom AN
rechtzeitig vor Ausführung mit dem AG
abgestimmt werden. Unzulässig große
Bautoleranzen sind dem AG unverzüglich
anzuzeigen.

Aufmaßblätter und -Zeichnungen sind
zeitgleich zu den durchgeführten Arbeiten
zu führen und durch den AG bestätigen
zu lassen. Sämtliche Unterlagen sind
nachvollziehbar und prüffähig
aufzustellen.

Bei vorzeitiger Anlieferung von
Materialien sind diese so zu lagern, dass
andere Handwerker nicht behindert
werden und vor Verschmutzung und
Diebstahl geschützt sind.

Der Arbeitsablauf ist in Abstimmung mit
den anderen auf der Baustelle tätigen
Gewerken durchzuführen. Ablaufbedingte
Unterbrechungen der Arbeiten sind
einzukalkulieren.

Nachunternehmer dürfen nur mit
ausdrücklicher Genehmigung des
Bauherren eingesetzt werden und sind
mit Angebotsabgabe zu benennen.

Der Schutz bereits eingebauter Bauteile
anderer Gewerke, sowie der Schutz
angrenzender Bereiche ist
sicherzustellen.

Die Ausführung von Wahl- und
Bedarfspositionen bedarf
der Zustimmung des AG. Der AG kann
Entscheidungen
hierüber auch nach Auftragsvergabe
treffen.

Grundsätzlich ist nur ein komplettes, vom
Hersteller abgestimmtes System zu
verwenden. Das Kombinieren einzelner
Komponenten verschiedener Hersteller
ist nicht zulässig.

Alle Maße sind am Bau zu nehmen. Bei
Überschreitung der Toleranzgrenzen
nach DIN 18 201 und 18 203 ist der
Auftraggeber zu verständigen. Das gilt
insbesondere für vorhandene und
vorgesehene Winkeltoleranzen.

Nach Aufforderung durch den Architekten
hat der Bieter durch Prüfzeugnisse von
amtlich anerkannten Institutionen
nachzuweisen, dass die angebotene
Konstruktion sowie alle Maßnahmen bei
den
Anpassarbeiten die Anforderungen
erfüllen. Die angebotenen Konstruktionen
sind auf Aufforderung in Form von
Handmustern zu bemustern.

Sofern nicht nach Text oder Zeichnung
beschrieben, sind sämtliche Detailpunkte
vor der Montage mit der Bauleitung
abzusprechen. Prospekte und
Zeichnungen des Herstellers sind auf
Anforderung vorzulegen.

Es dürfen nur ausgeschriebene
Materialien verwendet werden.
Änderungen bedürfen der ausdrücklichen
Zustimmung der Bauleitung.

3. Preisinhalte

Soweit in der Ausschreibung nicht
anderes vorgesehen ist, gilt in Ergänzung
der DIN-Vorschriften:
Mit den Preisen sind u.a.abgegolten:
- Maßnahmen zum Schutz von
vorhandenen Bauteilen
während der Ausführung der Arbeiten vor
Verschmutzung
und Beschädigung.
- Bemusterung der Materialien

4. Dokumentation

Die vollständige Dokumentation ist 3
Wochen vor Abnahme zur Überprüfung
an den AG in 2-facher Ausführung sowie
vollständig in digitaler Form zu
übergeben. Die Gliederung der
Unterlagen erfolgt nach Vorgabe des
AG.Die Dokumentation ist Nebenleistung
und wird nicht gesondert vergütet.

Die Dokumentation beinhaltet:
- Wiege- und Übername- und
Begleitscheine
- Entsorgungsnachweise gemäß
Nachweisverordnung
- Prüfzeugnisse/ Prüfprotokolle/ Testate
- Nachweis der Betongüte,
- Konforminitäts/
Ubereinstimmungserklärungen zu
  brandschutzrelevanten Elementen,
- Die Bestätigung über
ordnungsgemäßen Einbau von
  Bauteilen mit allgem. bauaufsichtlicher
Zulassung
- Bautagebuch
- Abnahmeprotokolle Erdung
- Abnahmeprotokolle Grundleitungen
- Verdichungsnachweis
- Wiege- und Übername- und
Begleitscheine entspr. der
Zuordnung des Aushubes
- Bautagebuch
- ggf. Wartungs- und Pflegeanleitungen

### Titel 01 Baustelleneinrichtung

*Hinweis*
Die Baustelleneinrichtung ist eine Nebenleistung gem
VOB und
wird nicht separat vergütet
Schutzmaßnahmen gem UVV und  Arbeitsstättenverordnung.
Aufstell- und Lagerflächen sind bei Bedarf mit der
Bauleitung
abzustimmen.

**01.1 Rollrüstung**
Aufbauen, Abbauen fahrbares Gerüst DIN 4420-3, DIN EN
12810, einschl. Grundeinsatzzeit (4 Wochen),
Systemgerüst DIN EN 12810-1, Lastklasse 2 (1,5 kN/m2),
Höhe
der obersten Gerüstlage 4 m, zur Gewerkeübergreifenden
Nutzung
Menge: 1,000 St

**01.2 Gebrauchsüberlassung Rollrüstung**
Gebrauchsüberlassung über die Grundeinsatzzeit hinaus
für
fahrbares Gerüst iwe zuvor beschrieben
Menge: 20,000 StWo

### Titel 02 Trockenbau

*Hinweis*
Die Beräumung der Baustelle von Materialresten und
Schneidrückständen des eigenen Gewerkes ist mind.
einmal
wöchentlich unaufgefordert auszuführen.
Das Sammeln/ Sortieren der Materialien einschließlich
anschließender Beseitigung ist eine Nebenleistung und
wird
nicht gesondert vergütet.

Die Bauleitung behält sich vor nach Ankündigung im
Bedarfsfall eine kostenpflichtige Baureinigung
durchzuführen.

#### Bereich 02.01 Trennwände

**02.01.1 Traverse**
Befestigungsbohlen im
Wandhohlraum, aus
Mehrschicht-/OSB-Platten o. ä. in
Gipskartonmontage- wänden, als
Befestigungsgrundlage für
Konsollasten u.dgl., in Einzellängen
nach Angaben der Bauleitung
einbauen
Querschnitt : > 25 x 250 mm
Menge: 5,000 m

**02.01.2 Metallständerwand D 125mm**
Nichttragende innere Trennwand DIN 4103-1,
Einbaubereich 1
DIN 4103-1, bestehend aus:
- Unterkonstruktion aus verzinkten Stahlblechprofilen
DIN EN
14195 und DIN 18182-1,
als Einfachständerwerk, CW/UW 100, Blechdicke 0,6 mm,
- Dämmschicht aus Mineralwolle MW DIN EN 13162,
Dämmschichtdicke 125 mm, Anwendungsgebiet DIN 4108-10
WTR, einlagig, dicht stoßen,
- Beplankung, beidseitig, aus Gipsplatten DIN 18180
und DIN
EN 520, Bauplatten Typ A, 2-lagig, Plattendicke 12,5
mm,
befestigen mit systemspezifischen Befestigungsmitteln,
-Spachtelung Qualitätsstufe: Q3
gemäß Merkblatt Nr. 2 der Industriegruppe Gipsplatten
im
Bundesverband der Gipsindustrie e.V..

Höhe  bis 4,90 m,
Dicke  12,5 cm,
Ständerabstand  625mm
Menge: 25,000 m2

**02.01.3 Metallständerwand D 150mm**
Nichttragende innere Trennwand DIN 4103-1,
Einbaubereich 1
DIN 4103-1, bestehend aus:
- Unterkonstruktion aus verzinkten Stahlblechprofilen
DIN EN
14195 und DIN 18182-1,
als Einfachständerwerk, CW/UW 100, Blechdicke 0,6 mm,
- Dämmschicht aus Mineralwolle MW DIN EN 13162,
Dämmschichtdicke 125 mm, Anwendungsgebiet DIN 4108-10
WTR, einlagig, dicht stoßen,
- Beplankung, beidseitig, aus Gipsplatten DIN 18180
und DIN
EN 520, Bauplatten Typ A, 2-lagig, Plattendicke 12,5
mm,
befestigen mit systemspezifischen Befestigungsmitteln,
-Spachtelung Qualitätsstufe: Q3
gemäß Merkblatt Nr. 2 der Industriegruppe Gipsplatten
im
Bundesverband der Gipsindustrie e.V..

Höhe  bis 4,90 m,
Dicke  15,0 cm,
Ständerabstand  625mm
Menge: 220,000 m2

**02.01.4 Minderpreis Beplankung**
Minderpreis für die zuvor beschriebene beidseitige
Beplankung
mit Gipskarton, 2-lagig, einschl. Spachteln in Q3
Qualität
Menge: 10,000 m2

**02.01.5 Freies Wandende**
Freies Wandende, mit
Eckschutzschiene,
Ausführung an nichttragender innerer
Trennwand.
H=3,50m
Menge: 5,000 m

**02.01.6 Vorsatzschale**
Vorsatzschale für Vorwandinstallation,
bestehend aus - Unterkonstruktion
aus verzinkten Stahlblechprofilen, als
Einfachständerwerk, Profil/Stegtiefe
50 mm, Blechdicke 0,6 mm,
- 15283-2, 2-lagig, Plattendicken 2x
12,5 einschl.
oberer Abdeckung mit
Schnellbauschrauben befestigen,
Fugen füllen und äußere Plattenlage
vollflächig spachteln.
- umlaufende Anschlüsse starr, mit
Trennstreifen,
- Spachtelung Qualitätsstufe Q2
gemäß Merkblatt Nr. 2.1 der
Industriegruppe Gipsplatten im
Bundesverband der Gipsindustrie e.V.

Leistung versteht sich einschl.
Anschlussdichtung an andere Bauteile
zur Schallentkopplung,
inkl. plattenförmiger Dämmschicht aus
Mineralfaser,
dicht und abgleitsicher im
Zwischenraum eingebaut,
Anschlüsse an massive Bauteile
dauerelastisch verfugt. Die bauseits
aufgestellten Sanitärmodule sind in
die
vorgenannte
Metallständerkonstruktion zu
integrieren.

Höhe Vorsatzschale  1,20 m
Wandabstand  175mm
Menge: 20,000 m2

**02.01.7 Anschluss gleitend**
Anschluss, gleitend bis 20 mm,
Wanddicke bis 200 mm,
Ausführung an nichttragender innerer
Trennwand, Bekleidung aus
Gipsplatten, Bauplatten Typ A, Dicke
12,5 mm.
Menge: 150,000 m

**02.01.8 Abkofferung 2-seitig Abwickl. bis 80cm**
Leitungsbekleidung, 2-seitig, Leitung senkrecht
verlaufend,
Abwicklung der Bearbeitungsflächen bis 80 cm,
Unterkonstruktion als Tragprofil, aus verzinkten
Stahlblechprofilen, direkt befestigen, umlaufende
Anschlüsse
starr, Unterkonstruktion verdeckt,
Dämmschicht aus Mineralwolle MW DIN EN 13162,
Bemessungswert der Wärmeleitfähigkeit max. 0,040
W/(mK),
Dämmschichtdicke 40 mm, in Bahnen, Bekleidung aus
Gipsplatten DIN 18180 und DIN EN 520, Bauplatten Typ A,
Plattendicke 12,5 mm, 2-lagig, befestigen mit
Schnellbauschrauben, Fugen füllen und äußere
Plattenlage
vollflächig spachteln.
Menge: 5,000 m

**02.01.9 Abkofferung 2-seitig Abwickl. bis 300cm**
Leitungsbekleidung, 2-seitig, Leitung senkrecht
verlaufend,
Abwicklung der Bearbeitungsflächen bis 300 cm,
Unterkonstruktion als Tragprofil, aus verzinkten
Stahlblechprofilen, direkt befestigen, umlaufende
Anschlüsse
starr, Unterkonstruktion verdeckt,
Dämmschicht aus Mineralwolle MW DIN EN 13162,
Bemessungswert der Wärmeleitfähigkeit max. 0,040
W/(mK),
Dämmschichtdicke 40 mm, in Bahnen, Bekleidung aus
Gipsplatten DIN 18180 und DIN EN 520, Bauplatten Typ A,
Plattendicke 12,5 mm, 2-lagig, befestigen mit
Schnellbauschrauben, Fugen füllen und äußere
Plattenlage
vollflächig spachteln.
Menge: 5,000 m

**02.01.10 T-Verbindung**
STLB-Bau 2016-04 039
T-Verbindung,
Ausführung an nichttragender innerer
Trennwand, Bekleidung aus
Gipsplatten, Bauplatten Typ A, Dicke
12,5 mm.
Menge: 50,000 m

**02.01.11 Öffnung herstellen D=2-10**
Öffnung einseitig herstellen, rund, in
Wänden und Vorsatzschalen,
Anschluss umlaufend,
Durchmesser: 2 bis 10 cm,
Menge: 40,000 St

**02.01.12 Türöffnung bis 1,135x2,45m**
Öffnung herstellen, einschl. Unterkonstruktion
verstärken, mit
UA-Profil DIN EN 14195, Dicke 2 mm, Anschlüsse
umlaufend,
Maße bis 1,135x2,45m

Ausführung an nichttragender innerer Trennwand.
Menge: 10,000 St

**02.01.13 Revisionsklappe L/B 300/300mm Blech**
STLB-Bau 2016-04 039
Revisionsklappe, aus beschichtetem
Stahlblech,
Länge '300' mm,
Breite '300' mm, für Wandbekleidung.
Menge: 5,000 St

**02.01.14 Kantenschutzprofil/Eckschutzschiene**
STLB-Bau 2020-10 039
Kantenschutzprofil/Eckschutzschiene
aus Aluminium, Schenkellänge 23/23
mm.
Menge: 45,000 m

**02.01.15 UA-Profil 50/40/2**
UA-Profil DIN 18182-1 50/40/2 im
Wandhohlraum als Verstärkung im
Bereich von Installationen als Zulage
zur Wandposition montieren
Menge: 70,000 m

**02.01.16 imprägnierte Platte**
Zulage für die Ausführung der
Plattenlage, als imprägnierte Platte
Menge: 160,000 m2

**02.01.17 Aquapanel Cement Board**
Zulage für die Ausführung der oberen
Lage der Trennwandbekleidung mit
Knauf Aquapanel Cement Board
Indoor o.glw. einschl.
systemspezifischen
Befestigungsmitteln, Zubehör und
Fugenkleber. Ausführung mit halbem
Plattenversatz gem.
Herstellervorschrift.
Abrechnung erfolgt je Wandseite.
Angebotenes Produkt:
 '
....................................................'
vom Bieter einzutragen.
Menge: 10,000 m2

**02.01.18 Ausklinken Ständerwerk**
Ausklinken von Tragprofilen im
Ständerwerk  für Rohrdurchführungen
in verschiedenen Durchmessern.
Menge: 30,000 St

**02.01.19 Kantenschutzwinkel PVC**
Einbauen eines Winkelprofils in PVC
als Kantenschutz für Außenecken als
Prall und Rammschutz, geklebt, weiß,
Schenkellänge 50x50cm, Länge
1,40m
Menge: 10,000 m

**02.01.20 Brandschutzertüchtigung Trennwand Haustechnikraum**
Ertüchtigung der Trennwand in Trockenbau des
Haustechnikraums als feuerhemmende Trennwand wie folgt:
Verspachteln der Fugen der  Bestandsplatten
Montage zweiter Lage versetzt zur ersten Lage einschl.
Verspachteln von Fugen
Schließen alle Fugen zu angrenzenden Bauteilen und
Öffnungen
Spachtelung erfolgt in Q2-Qualität
Menge: 30,000 m2

**02.01.21 Revisionsklappe Stahlblech 100x80cm, F30**
*** EP-Aufgliederung gefordert
STLB-Bau 2025-04 039
Revisionsklappe, als Brandschutzausführung,
Feuerwiderstandsklasse F 30 DIN 4102-2, aus
beschichtetem
Stahlblech,
Höhe '1000' mm,
Breite '800' mm, abschließbar, mit
Vierkant-Verriegelung, für
Schachtwand.
Menge: 2,000 St

#### Bereich 02.02 Decken

**02.02.1 Unterkonstruktion Holz**
Herstellen einer Holzunterkonstruktion an der Decke aus
Kanthölzern (C24), ausgerichtet und befestigt, zur
Montage von
OSB-Platten, inkl. aller Befestigungteile, Querschnitt
ca. 4x6cm
Menge: 15,000 m2

**02.02.2 Dampfsperre OSB3**
Deckenuntersichtschalung aus OSB-Platten DIN EN 13986
als
Dampfsperre, Gebrauchsklasse 2 DIN 68800-1, ohne
chemischen Holzschutz, Plattentyp OSB/3 DIN EN 300,
Dicke
25 mm, Untergrund Holz, mechanisch befestigen.
Menge: 15,000 m2

**02.02.3 Klimamembran variabler sd-Wert: 0,2 - 5,0 m**
Klimamembran nach DIN EN ISO 12572 in Bahnenbreiten
von 2
m liefern und fachgerecht sowie nach Herstellerangaben an
Dach innenseitig verlegen und befestigen.
Nähte und Stöße mit Überlappungen von ca. 10 cm nach
Verlegeanleitung mit systemeigenen Klebeband
luftundurchlässig verkleben.
variabler sd-Wert von 0,2 - 5,0 m

Dicke 0,2 my,
Hersteller/Typ  ISOVER Vario KM Duplex
oder gleichwertig,
Hersteller/Typ
'.... ........................................'
vom Bieter einzutragen.
Menge: 180,000 m2

**02.02.4 Anschluss Dampfsperre**
Luftdichter Anschluss der Dampfsperr- und
Luftdichtheitsschicht
DIN 4108-7 an angrenzendes Bauteil, verkleben von
Längs- und
Querfugen, Befestigung mit Klebeband.
Menge: 250,000 m

**02.02.5 Anschluss Dampfsperre Rohrdurchführungen**
Luftdichter Anschluss der Dampfsperr- und
Luftdichtheitsschicht
DIN 4108-7 an Rohrdurchführungen Befestigung mit
Klebeband.
Menge: 10,000 St

**02.02.6 Rasterdecke D 15mm L/B 625/625mm**
Raster-Akustikdecke als Abhangdecke, DIN EN 13964,
Baustoffklasse DIN 4102-1 A1 (nichtbrennbar),
Schallabsorber
DIN EN ISO 11654 Klasse A, bestehend aus:
-Bekleidung aus Deckenplatten aus Mineralwolle DIN EN
13162, Sichtseiten vlieskaschiert, Farbton weiß,
Kanten gefalzt,
Platten einzeln herausnehmbar,
Plattendicke 15 mm, Abmessungen L/B 625/625 mm,
Beanspruchungsklasse A, bis Rh 70 %, T 25 Grad Celsius,
-Unterkonstruktion aus Stahl-T-Profilen in
halbverdeck- ter
Montage, Profilbreite 15 mm, abhängen mit justierbaren
Direktabhängern, befestigen mit bauaufsichtlich
zugelassenen
Befestigungsmitteln,
Befestigungsuntergrund Beton,

Abhängehöhe ca.: 135 cm,
Raumhöhe:  4,85m

Richtfabrikat: Rockfon Arktic o.glw.

'.............................................'
Bietereintrag:
Menge: 100,000 m2

**02.02.7 Zulage Unterkonstruktion C2**
Zulage zu vorherigen Position für
Korrosivitätskategorie der
Unterkonstruktion in C2
Menge: 25,000 m2

**02.02.8 Unterdecke H=25cm**
Unterdecke DIN EN 13964, Baustoffklasse DIN 4102-1 A2
(nichtbrennbar), bestehend aus:
- Decklage/Bekleidung einlagig,  aus Gipsplatten DIN
18180 und
DIN EN 520, Bauplatten Typ A, Dicke 12,5 mm
Verarbeitung DIN 18181, befestigen mit
systemspezifischen
Befestigungsmitteln,
- Unterkonstruktion aus verzinkten Stahlblechprofilen,
als
Grund- und Tragprofil, niveaugleich, abhängen mit
Schnellabhängern, befestigen mit bauaufsichtlich
zugelassenen
Befestigungsmitteln, Befestigungsuntergrund Stahlbeton,
- Spachtelung Qualitätsstufe Q3 gemäß Merkblatt Nr. 2
der
Industriegruppe Gipsplatten im Bundesverband der
Gipsindustrie e.V..

Einbauhöhe:  ca. 4,60 m
Abhängehöhe:  bis 25cm
Menge: 60,000 m2

**02.02.9 Zulage Akustik Gips-Lochplatten**
Zulage zur Vorposition für Ausführung
mit Decklage/Bekleidung, aus
Gips-Lochplatten DIN EN 14190, mit
schadstoffabsorbierenden
Eigenschaften, Klasse A, werkseits
grundierten Kanten mit umlaufenden
Stufenfalz, zur passgenauen
Verlegung
Plattendicke 12,5 mm, einlagig,
gelochte Akustik-Gipsplatte mit
Akustikvlies für Schall- absorbtion mit
Luftreinigungseffekt, einschl.
Fugenverspachtelung Q3

Fabrikat: KNAUF CLEANEO
AKUSTIK FF o.glw
Lochanteil: mind. 14,8%
Lochung: gerade Rundlochung 10/23
R
nach Bemusterung

Angebotenes Produkt:
'
....................................................'
vom Bieter einzutragen.
Menge: 60,000 m2

**02.02.10 Dämmstoffauflage**
Dämmstoffauflage für abgehangene
Decken aus Mineralwolle MW DIN EN
13162, Dämmschichtdicke 50 mm,
Anwendungsgebiet DIN 4108-10 DI,
zweilagig,
Menge: 60,000 m2

**02.02.11 Herstellen Randfries**
Herstellen eines Randfries, Breite 15cm,
schließen der Lochdecke mit Gipsspachtel, einschl.
abkleben,
spachteln und schleifen
Menge: 40,000 m

**02.02.12 Unterdecke H=135cm, feuerhemmend**
Unterdecke DIN EN 13964, Baustoffklasse DIN 4102-1 A2
(nichtbrennbar), bestehend aus:
- Decklage/Bekleidung zweilagig,  aus Gipsplatten DIN
18180
und DIN EN 520, Bauplatten Typ A, Dicke 12,5 mm
Verarbeitung DIN 18181, befestigen mit
systemspezifischen
Befestigungsmitteln,
- Unterkonstruktion aus verzinkten Stahlblechprofilen,
als
Grund- und Tragprofil, niveaugleich, abhängen mit
Schnellabhängern, befestigen mit bauaufsichtlich
zugelassenen
Befestigungsmitteln, Befestigungsuntergrund Stahlbeton,
- Spachtelung Qualitätsstufe Q3 gemäß Merkblatt Nr. 2
der
Industriegruppe Gipsplatten im Bundesverband der
Gipsindustrie e.V..

Einbauhöhe:  ca. 3,50 m
Abhängehöhe:  bis 135cm
Feuerwiderstandsklasse: F30
Menge: 70,000 m2

**02.02.13 Ausschnitt Unterdecke**
Ausschnitt für Leuchten und Einbauteíle etc. in
GK-Deckenbekleidung herstellen
Durchmesser über bis 300 mm,
Menge: 5,000 St

**02.02.14 Verstärkung der UK Decke**
Zulage zur Abhangdecke für
Verstärkung der UK mit zusätzlichem
Tragprofil für die Leuchtenmontage
nach Angabe der Fachplanung
Menge: 30,000 m

**02.02.15 Revisionsklappe 30/30 F30**
*** EP-Aufgliederung gefordert
STLB-Bau 2025-04 039
Revisionsklappe, als Brandschutzausführung,
Feuerwiderstandsklasse F 30 DIN 4102-2, Rahmen aus
Aluminium, mit Füllung aus Gipsfaserplatten, ohne
Spachtelung,
Dicke 12,5 mm,
Höhe '300' mm,
Breite '300' mm, mit Schnappverschluss, zweiseitige
Fangsicherung, für Decke Arbeitshöhe des Montageortes
bis
3,5 m über der Standfläche des hierfür erforderlichen
Gerüstes.
Menge: 5,000 St

### Titel 03 Maler

*Hinweis*
Der Schutz von Fußböden,
Geländern, Türen, Fenstern vor
Verunreinigungen und
Beschädigungen während der
Arbeiten durch loses Abdecken,
Abhängen oder Umwickeln,
einschließlich anschließender
Beseitigung ist eine Nebenleistung
gem VOB und wird nicht gesondert
vergütet.

Farbreste, auch wenn sie in Bezug auf
Umweltschutz
unbedenklich sind, dürfen nicht in die
Entwässerung des
Gebäudes bzw. der Außenanlagen
geschüttet werden.
Abfälle und Reststoffe sind nicht zu
mischen, sondern zur
ordnungsgemäßen Entsorgung
getrennt zu sammeln und selbst mind.
wöchentlich zu entsorgen.

**03.1 Wandflächen mit Altputz spachteln**
Wandflächen mit Altputz mit Anstrich, innen incl.
Leibungen,
etc, vollflächig spachteln und glätten mit
Dispersionsspachtel als
Untergrund für Vlies und Erstbeschichtung einschl erf.
Haftgrundvorbereitung und anschleifen Bestand
Qualitätsstufe Q3 gemäß Merkblatt Nr. 2 bzw. Nr. 2.1
der
Industriegruppe Gipsplatten im Bundesverband der
Gipsindustrie e.V.,
Menge: 370,000 m2

**03.2 Wandflächen spachteln**
Wandflächen mit Alt-, und Neuputz in Kalkzement, innen
incl.
Leibungen, etc, vollflächig spachteln und glätten mit
Dispersionsspachtel als Untergrund für Vlies und
Erstbeschichtung einschl erf. Haftgrundvorbereitung
durch
anschleifen Bestand und Rissüberbrückung mit Gewebe
falls
erforderlich
Qualitätsstufe Q3 gemäß Merkblatt Nr. 2 bzw. Nr. 2.1
der
Industriegruppe Gipsplatten im Bundesverband der
Gipsindustrie e.V.,
Menge: 150,000 m2

**03.3 Stützen spachteln**
Stützen mit Kalkzementputz, vollflächig spachteln und
glätten
mit Dispersionsspachtel als Untergrund für Vlies und
Erstbeschichtung einschl erf. Haftgrundvorbereitung und
anschleifen Bestand, sowie Einarbeiten von
Kantenschutz an
Außenecken
Qualitätsstufe Q3 gemäß Merkblatt Nr. 2 bzw. Nr. 2.1
der
Industriegruppe Gipsplatten im Bundesverband der
Gipsindustrie e.V.,

Sichtbare Abwicklung: ca. 55cm
Höhe: 3,50m
Menge: 10,000 m

**03.4 Decke spachteln**
STLB-Bau 2025-04 034
Decke innen, mit Putz, gerieben, mit
Dispersionsspachtelmasse
einmal spachteln, ganzflächig, Arbeitshöhe der zu
bearbeitenden oder zu bekleidenden Fläche bis 3,5 m
über der
Standfläche des hierfür erforderlichen Gerüstes.
Menge: 60,000 m2

**03.5 Grundieren Wand**
Grundierung der Wandflächen aus
malerfertig verspachtelten GKB
Platten und Gipsputzflächen als
Untergrundvorbereitung für
nachfolgend beschriebene
Wandbeschichtung Vlies
Tiefgrund auf Dispersionsbasis
Menge: 970,000 m2

**03.6 Anstrichvlies**
Aufbringen einer Unterlage für
Beschichtungen, Unterlage aus
Zellulose-Polyestervlies, Gewicht
145g/m2, auf Trockenbauwänden und
geputzten Massivwänden, Oberfläche
glatt, Arbeitshöhe über 2,5 bis 3 m,

Angebotenes Produkt:
 '......................................'
vom Bieter einzutragen.
Menge: 970,000 m2

**03.7 Erstbeschichtung Wand**
Erstbeschichtung an Wand, innen, als
Zwischen- und Schlussbeschichtung
aus lösemittelfreiem
Dispersionsfarbsystem, wasch-/
abrieb-/und stoßfest,
Untergrund: Spachtelung mit
Malervlies

Nassabriebbeständigkeit  Klasse 2
DIN EN 13300
Deckvermögen:  Klasse 2
nach DIN EN 13 300
Glanzgrad / Farbton:  matt, gem.
Bemusterung
Raumhöhe  bis 3m
Menge: 970,000 m2

**03.8 Acrylatbeschichtung**
Zulage zur Vorposition für die Ausführung der
Erstbeschichtung
unter Verwendung von wasserbasiertem, lösemittelfreiem
Acrylat-Anstrichsystem, wasch-/ abrieb-/und stoßfest,

Nassabriebbeständigkei Klasse 1 DIN EN 13300
Deckvermögen:  Klasse 2 nach DIN EN 13 300
Glanzgrad / Farbton:  matt, farbig, stark getönt,
Farbe gem.
  Bemusterung
Paneelhöhe  bis 1,40m
Menge: 150,000 m2

**03.9 Erstbesch Decke**
Erstbeschichtung an Decke, innen, Untergrund
Dispersionsspachtel, vorh. Spachtelung Qualitätsstufe
Q3
gemäß Merkblatt Nr. 2 bzw. Nr. 2.1 der Industriegruppe
Gipsplatten im Bundesverband der Gipsindustrie e.V.,
Grundbeschichtung, Zwischenbeschichtung und
Schlussbeschichtung aus Dispersionsfarbe,
wasserbasiert,
lösemittelfrei, deckend, Nassabriebbeständigkeit
Klasse 3 DIN
EN 13300 (waschbeständig).
Menge: 60,000 m2

**03.10 Erstbesch Decke GK-Platten**
Erstbeschichtung an Decke, innen,
Untergrund Gipskattonplatten, vorh.
Spachtelung Qualitätsstufe Q3 gemäß
Merkblatt Nr. 2 bzw. Nr. 2.1 der
Industriegruppe Gipsplatten im
Bundesverband der Gipsindustrie
e.V.,
Grundbeschichtung,
Zwischenbeschichtung und
Schlussbeschichtung aus
Dispersionsfarbe, wasserbasiert,
lösemittelfrei, deckend,
Nassabriebbeständigkeit Klasse 3 DIN
EN 13300 (waschbeständig).
Menge: 130,000 m2

**03.11 Zulage zur Deckenbeschichtung GK-Lochdecke**
Zulage zur Deckenbeschichtung für
Ausführung auf GK-Lochdecke
EP als einmalige Zulage für
Komplettbeschichtung
Menge: 60,000 m2

**03.12 Zulage fungizid / anglizid**
Zulage zur Decken-und
Wandbeschichtung für fungizid und
algizid wirkenden Zusatz
Ausführung in Feuchträumen nach
Angabe der BL
EP als einmalige Zulage für
Komplettbeschichtung
Menge: 150,000 m2

**03.13 Verfugung mit Acryl**
Verfugung mit Acryl (überstreichbar),
elasto-plastisch, einseitig, der
Anschlüsse von Türen, Fenstern und
sonstigen Einbauteilenin sowie den
Übergängen Decke/Wand und
Wandecken.
Menge: 750,000 m

**03.14 Entfernen von Altbeschichtung**
Entfernen der Altbeschichtung an Stahlzargen und
Türblättern
durch schleifen und absaugen zur erneuten Beschichtung,
beidseitig, einschl. abkleben von Griffgarnitur und
Bändern
Maße Türen: bis 0,885/2,01m
Menge: 2,000 St

**03.15 Erstbeschichtung Stahlzargen bis 1,135/2,45m**
Erstbeschichtung von Stahl-Umfassungszargen, innen und
außen, Untergrund grundierter Stahl,  seidenmatt,
deckend,
- Schadstellen an Grundanstrich ausbessern
- Zwischenbeschichtung und
- Schlussbeschichtung aus aromatenfreiem Alcydharzlack,
Farbe: Vollton nach Bemusterung
Abmessungen B/H: bis 1,135/2,45m
Menge: 18,000 St

**03.16 Erstbeschichtung Stahl Türen**
Erstbeschichtung von Stahl Türen
einschl. Zarge und Türblatt beidseitig,
wie vor jedoch
Abmessungen B/H: bis 1,135/2,26m
Farbe gem. Bemusterung
Menge: 2,000 St

**03.17 Erstbeschichtung Rohre**
Beschichtung von Rohren
verschiedener Durchmesser für
Hausinstallation, deckend, mit
aromatenfreiem Alcydharzlack wie
folgt:
- Untergrund entrosten bzw. entfetten
- Grundbeschichtung
- Zwischenbeschichtung
- Schlussbeschichtung
Oberfläche : seidenmatt
Farbe : weiß
Rohrdurchmesser : bis 2"
Menge: 50,000 m

**03.18 Kantenschutzleiste**
Kantenschutzleiste, aus Polyuretan, weiß,
in Einzellängen bis 2m, liefern und an den offenen
Wandkanten
verkleben.
Schenkellänge: ja 30mm
Menge: 10,000 m

**03.19 Türbeschriftungsschild**
Türbeschriftungsschild aus Grund- und Montageplatte und
Abdeckplatte aus entspiegeltem, farblosem Kunststoff
zum
Einlegen eines selbstbeschriftbaren Texteinlegers
liefern und
verdeckt befestigen,
Maße L/B: 150x150 mm .
Richtfabrikat: Schilderfabrikation Moedel GmbH,
Modelreihe Maxi o.glw.

Angebotenes Produkt:
'
....................................................'
vom Bieter einzutragen.
Menge: 12,000 St

**03.20 WC-Schilder Kinder-Piktogramm**
WC-Schilder als Kinder-Piktogramme für Jungen & Mädchen
und Rollstuhlfahrer aus 2 mm Edelstahl, einseitig
gebürstet,
selbstklebend, dekupiert

Richtfabrikat: PHOS online Shop,
Artikel: P4401, P0801 o.glw.

Angebotenes Produkt:

'..................................'

vom Bieter einzutragen.
Menge: 3,000 St

### Titel 04 Stundenlohnarbeiten

*Hinweis*
Vorbemerkungen
Stundenlohnarbeiten:

Stundenlohnarbeiten werden nach
Stundenverrechnungssätzen, in denen
Lohn- und
Gehaltskosten, Lohn- und
Gehaltsnebenkosten,
Sozialkassenbeiträge,
Vermögenswirksame Leistungen
sowie Gemeinkostenanteile und
Gewinn enthalten sind,
vergütet.

Zuschläge für Mehr-, Nacht-,
Sonntags- und
Feiertagsarbeit sowie
Erschwerniszuschläge sind nicht
in die Stundenverrechnungssätze mit
einzubeziehen,
sondern - sofern sie nicht schon als
Teilleistungspositionen im
Leistungsverzeichnis
enthalten sind - im Bedarfsfall zu
vereinbaren und
gesondert nachzuweisen.

Der Bieter erklärt, dass der
Stundenverrechnungssatz
unter Beachtung der preisrechtlichen
Vorschriften
ermittelt wurde und unabhängig von
der Anzahl der
abgerechneten Stunden gilt.

Stundenlohnarbeiten werden nur
vergütet, wenn deren
Ausführung von der Bauleitung
angeordnet wurde
(zu §2 Nr.10 VOB/B).

**04.10 Stundenverrechnungssatz für einen Facharbeiter**
Menge: 10,000 h

**04.20 Stundenverrechnungssatz für einen Helfer**
Menge: 10,000 h

USt %: 19,00
